# Linoleum - Marmoleum, Artoleum, Walton
Leistungsbeschreibung (GAEB 90, DA81)
Vergabenummer: 1
Währung: EUR

## Linoleum - Marmoleum alle Beläge
Datum: 01.06.26

### Kapitel 1 Linoleum - Marmoleum alle Beläge

#### Bereich 1.1 Bodenbelag Linoleum 2,0 mm

**1.1.1 Marmoleum Real 2,0mm**
Bodenbelag aus Linoleum DIN EN ISO 24011, mit
werkseitiger Oberflächenvergütung,
Topshield Pro, in mehreren Schichten aufgetragen und
mehrfach ausgehärtet,
CO2 - neutrale Herstellung Cradle to Gate,
entspricht den Anforderungen des Blauen Engel,
Einstufung DIN  EN ISO 10874  Klasse 32 (gewerblicher
Bereich, normale Beanspruchung,
antistatisch, Aufladungsspannung im Begehversuch gemäß
DIN EN 1815  max. 2 kV,
Trittschallverbesserungsmaß  EN ISO 10140-3 / EN ISO
717-2  ca. 4 dB,
geeignet für Stuhlrollen DIN EN 12529 Typ W,
Brandverhaltensklasse DIN EN 13501-1  Cfl-s1,
brandtoxikologisch unbedenklich,
Bewertungsgruppe Rutschgefahr R 9 gemäß BGR 181,
beständig gegen Öle, Fette und Zigarettenglut,
Art der Nutzung  geeignet für Warmwasser-
Fußbodenheizung,

Dicke 2,0 mm,
in Bahnen, Bahnenbreite 200 cm,
Oberfläche glatt, marmoriert,
Musterung besteht aus 2 bis 5 Einzelfarben,
Wegen Farbkonzept Farbton nach NCS-Farbcode .......,NCS
Farbcode des Belages eintragen

auf vollflächig gespachtelten Untergrund kleben,
Belag, Hersteller/Typ
 'Forbo Marmoleum Real 2,0 mm' oder gleichwertig,
Belag, Hersteller/Typ

'......................................................
'
vom Bieter einzutragen,
Klebstoff, Hersteller/Typ
'geeigneter Linoleum Dispersionsklebstoff nach
Herstellerangabe',
Klebstoff, Hersteller/Typ
'...............'
vom Bieter einzutragen.
Abrechnungseinheit: m²
Verfugen des Bodenbelages aus Linoleum,
Bahnenbreite 200 cm, mit Schmelzdraht, dem Bodenbelag
angepasst,

Hersteller / Typ
 'Forbo Marmoweld' oder gleichwertig,
Hersteller / Typ
 '...............'
vom Bieter einzutragen.
Abrechnungseinheit: m
Menge: 0,000 m2

**1.1.2 Marmoleum Fresco 2,0mm**
Bodenbelag aus Linoleum DIN EN ISO 24011, mit
werkseitiger Oberflächenvergütung,
Topshield Pro, in mehreren Schichten aufgetragen und
mehrfach ausgehärtet,
CO2 - neutrale Herstellung Cradle to Gate,
entspricht den Anforderungen des Blauen Engel,
Einstufung DIN  EN ISO 10874  Klasse 32 (gewerblicher
Bereich, normale Beanspruchung),
antistatisch, Aufladungsspannung im Begehversuch gemäß
DIN EN 1815  max. 2 kV,
Trittschallverbesserungsmaß  EN ISO 10140-3 / EN ISO
717-2  ca. 4 dB,
geeignet für Stuhlrollen DIN EN 12529 Typ W,
Brandverhaltensklasse DIN EN 13501-1  Cfl-s1,
brandtoxikologisch unbedenklich,
Bewertungsgruppe Rutschgefahr R 9 gemäß BGR 181,
korkmehlfreie Nutzschicht,
beständig gegen Öle, Fette und Zigarettenglut,
Art der Nutzung  geeignet für Warmwasser-
Fußbodenheizung,

Dicke 2,0 mm,
in Bahnen, Bahnenbreite 200 cm,
Oberfläche glatt, fein marmoriert,
Einzelfarben in feiner Abstufung,
Wegen Farbkonzept Farbton nach NCS-Farbcode .......,NCS
Farbcode des Belages eintragen

auf vollflächig gespachtelten Untergrund kleben,
Belag, Hersteller/Typ
 'Forbo Marmoleum Fresco 2,0 mm' oder gleichwertig,
Belag, Hersteller/Typ

'......................................................
'
vom Bieter einzutragen,
Klebstoff, Hersteller/Typ
'geeigneter Linoleum Dispersionsklebstoff nach
Herstellerangabe',
Klebstoff, Hersteller/Typ
'...............'
vom Bieter einzutragen.
Abrechnungseinheit: m²
Verfugen des Bodenbelages aus Linoleum,
Bahnenbreite 200 cm, mit Schmelzdraht, dem Bodenbelag
angepasst,

Hersteller / Typ
 'Forbo Marmoweld' oder gleichwertig,
Hersteller / Typ
 '...............'
vom Bieter einzutragen.
Abrechnungseinheit: m
Menge: 0,000 m2

#### Bereich 1.2 Bodenbelag Linoleum 2,5 mm

**1.2.1 Marmoleum Real 2,5mm**
Bodenbelag aus Linoleum DIN EN ISO 24011, mit
werkseitiger Oberflächenvergütung,
Topshield Pro, in mehreren Schichten aufgetragen und
mehrfach ausgehärtet,
CO2 - neutrale Herstellung Cradle to Gate,
entspricht den Anforderungen des Blauen Engel,
Einstufung DIN  EN ISO 10874  Klasse 34 (gewerblicher
Bereich, sehr starke Beanspruchung),
antistatisch, Aufladungsspannung im Begehversuch gemäß
DIN EN 1815  max. 2 kV,
Trittschallverbesserungsmaß  EN ISO 10140-3 / EN ISO
717-2  ca. 5 dB,
geeignet für Stuhlrollen DIN EN 12529 Typ W,
Brandverhaltensklasse DIN EN 13501-1  Cfl-s1,
brandtoxikologisch unbedenklich,
Bewertungsgruppe Rutschgefahr R 9 gemäß BGR 181,
beständig gegen Öle, Fette und Zigarettenglut,
Art der Nutzung  geeignet für Warmwasser-
Fußbodenheizung,

Dicke 2,5 mm,
in Bahnen, Bahnenbreite 200 cm,
Oberfläche glatt, marmoriert,
Musterung besteht aus 2 bis 5 Einzelfarben,
Wegen Farbkonzept Farbton nach NCS-Farbcode .......,NCS
Farbcode des Belages eintragen
Wegen Beleuchtungskonzept geforderter
Lichtreflexionswert  ......, Angabe LRW des
Bodenbelages

auf vollflächig gespachtelten Untergrund kleben,
Belag, Hersteller/Typ
 'Forbo Marmoleum Real 2,5 mm' oder gleichwertig,
Belag, Hersteller/Typ

'......................................................
'
vom Bieter einzutragen,
Klebstoff, Hersteller/Typ
'geeigneter Linoleum Dispersionsklebstoff nach
Herstellerangabe',
Klebstoff, Hersteller/Typ
'...............'
vom Bieter einzutragen.
Abrechnungseinheit: m²
Verfugen des Bodenbelages aus Linoleum,
Bahnenbreite 200 cm, mit Schmelzdraht, dem Bodenbelag
angepasst,

Hersteller / Typ
 'Forbo Marmoweld' oder gleichwertig,
Hersteller / Typ
 '...............'
vom Bieter einzutragen.
Abrechnungseinheit: m
Menge: 0,000 m2

**1.2.2 Marmoleum Fresco 2,5mm**
*** Grundposition ZZ 1.0
Bodenbelag aus Linoleum DIN EN ISO 24011, mit
werkseitiger Oberflächenvergütung,
Topshield Pro, in mehreren Schichten aufgetragen und
mehrfach ausgehärtet,
CO2 - neutrale Herstellung Cradle to Gate,
entspricht den Anforderungen des Blauen Engel,
Einstufung DIN  EN ISO 10874  Klasse 34 (gewerblicher
Bereich, sehr starke Beanspruchung),
antistatisch, Aufladungsspannung im Begehversuch gemäß
DIN EN 1815  max. 2 kV,
Trittschallverbesserungsmaß  EN ISO 10140-3 / EN ISO
717-2  ca. 5 dB,
geeignet für Stuhlrollen DIN EN 12529 Typ W,
Brandverhaltensklasse DIN EN 13501-1  Cfl-s1,
brandtoxikologisch unbedenklich,
Bewertungsgruppe Rutschgefahr R 9 gemäß BGR 181,
beständig gegen Öle, Fette und Zigarettenglut,
Art der Nutzung  geeignet für Warmwasser-
Fußbodenheizung,

Dicke 2,5 mm,
in Bahnen, Bahnenbreite 200 cm,
Oberfläche glatt, marmoriert,
Einzelfarben in feiner Abstufung,
Wegen Farbkonzept Farbton nach NCS-Farbcode .......,NCS
Farbcode des Belages eintragen
Wegen Beleuchtungskonzept geforderter
Lichtreflexionswert  ......, Angabe LRW des
Bodenbelages

auf vollflächig gespachtelten Untergrund kleben,
Belag, Hersteller/Typ
 'Forbo Marmoleum Fresco 2,5 mm' oder gleichwertig,
Belag, Hersteller/Typ

'......................................................
'
vom Bieter einzutragen,
Klebstoff, Hersteller/Typ
'geeigneter Linoleum Dispersionsklebstoff nach
Herstellerangabe',
Klebstoff, Hersteller/Typ
'...............'
vom Bieter einzutragen.
Abrechnungseinheit: m²
Verfugen des Bodenbelages aus Linoleum,
Bahnenbreite 200 cm, mit Schmelzdraht, dem Bodenbelag
angepasst,

Hersteller / Typ
 'Forbo Marmoweld' oder gleichwertig,
Hersteller / Typ
 '...............'
vom Bieter einzutragen.
Abrechnungseinheit: m
Menge: 0,000 m2

**1.2.3 Marmoleum Vivace 2,5mm**
Bodenbelag aus Linoleum DIN EN ISO 24011, mit
werkseitiger Oberflächenvergütung,
Topshield Pro, in mehreren Schichten aufgetragen und
mehrfach ausgehärtet,
CO2 - neutrale Herstellung Cradle to Gate,
entspricht den Anforderungen des Blauen Engel,
Einstufung DIN  EN ISO 10874  Klasse 34 (gewerblicher
Bereich, sehr starke Beanspruchung),
antistatisch, Aufladungsspannung im Begehversuch gemäß
DIN EN 1815  max. 2 kV,
Trittschallverbesserungsmaß  EN ISO 10140-3 / EN ISO
717-2  ca. 5 dB,
geeignet für Stuhlrollen DIN EN 12529 Typ W,
Brandverhaltensklasse DIN EN 13501-1  Cfl-s1,
brandtoxikologisch unbedenklich,
Bewertungsgruppe Rutschgefahr R 9 gemäß BGR 181,
beständig gegen Öle, Fette und Zigarettenglut,
Art der Nutzung  geeignet für Warmwasser-
Fußbodenheizung,

Dicke 2,5 mm,
in Bahnen, Bahnenbreite 200 cm,
Oberfläche glatt, kontrastreich marmoriert,
Musterung besteht aus bis zu 8 Einzelfarben,
Wegen Farbkonzept Farbton nach NCS-Farbcode .......,NCS
Farbcode des Belages eintragen
Wegen Beleuchtungskonzept geforderter
Lichtreflexionswert  ......, Angabe LRW des
Bodenbelages

auf vollflächig gespachtelten Untergrund kleben,
Belag, Hersteller/Typ
 'Forbo Marmoleum Vivace 2,5 mm' oder gleichwertig,
Belag, Hersteller/Typ

'......................................................
'
vom Bieter einzutragen,
Klebstoff, Hersteller/Typ
'geeigneter Linoleum Dispersionsklebstoff nach
Herstellerangabe',
Klebstoff, Hersteller/Typ
'...............'
vom Bieter einzutragen.
Abrechnungseinheit: m²
Verfugen des Bodenbelages aus Linoleum,
Bahnenbreite 200 cm, mit Schmelzdraht, dem Bodenbelag
angepasst,

Hersteller / Typ
 'Forbo Marmoweld' oder gleichwertig,
Hersteller / Typ
 '...............'
vom Bieter einzutragen.
Abrechnungseinheit: m
Menge: 0,000 m2

**1.2.4 Walton Uni 2,5mm**
Bodenbelag aus Linoleum DIN EN ISO 24011, mit
werkseitiger Oberflächenvergütung,
Topshield Pro, in mehreren Schichten aufgetragen und
mehrfach ausgehärtet,
CO2 - neutrale Herstellung Cradle to Gate,
entspricht den Anforderungen des Blauen Engel,
Einstufung DIN  EN ISO 10874  Klasse 34 (gewerblicher
Bereich, sehr starke Beanspruchung),
antistatisch, Aufladungsspannung im Begehversuch gemäß
DIN EN 1815  max. 2 kV,
Trittschallverbesserungsmaß  EN ISO 10140-3 / EN ISO
717-2  ca. 5 dB,
geeignet für Stuhlrollen DIN EN 12529 Typ W,
Brandverhaltensklasse DIN EN 13501-1  Cfl-s1,
brandtoxikologisch unbedenklich,
Bewertungsgruppe Rutschgefahr R 9 gemäß BGR 181,
beständig gegen Öle, Fette und Zigarettenglut,
Art der Nutzung  geeignet für Warmwasser-
Fußbodenheizung,

Dicke 2,5 mm,
in Bahnen, Bahnenbreite 200 cm,
Oberfläche glatt, einfarbig,
Wegen Farbkonzept Farbton nach NCS-Farbcode .......,NCS
Farbcode des Belages eintragen
Wegen Beleuchtungskonzept geforderter
Lichtreflexionswert  ......, Angabe LRW des
Bodenbelages

auf vollflächig gespachtelten Untergrund kleben,
Belag, Hersteller/Typ
 'Forbo Marmoleum Walton 2,5 mm' oder gleichwertig,
Belag, Hersteller/Typ

'......................................................
'
vom Bieter einzutragen,
Klebstoff, Hersteller/Typ
'geeigneter Linoleum Dispersionsklebstoff nach
Herstellerangabe',
Klebstoff, Hersteller/Typ
'...............'
vom Bieter einzutragen.
Abrechnungseinheit: m²
Verfugen des Bodenbelages aus Linoleum,
Bahnenbreite 200 cm, mit Schmelzdraht, dem Bodenbelag
angepasst,

Hersteller / Typ
 'Forbo Marmoweld' oder gleichwertig,
Hersteller / Typ
 '...............'
vom Bieter einzutragen.
Abrechnungseinheit: m
Menge: 0,000 m2

**1.2.6 Walton Concrete 2,5mm**
Bodenbelag aus Linoleum DIN EN ISO 24011, mit
werkseitiger Oberflächenvergütung,
Topshield Pro, in mehreren Schichten aufgetragen und
mehrfach ausgehärtet,
CO2 - neutrale Herstellung Cradle to Gate,
entspricht den Anforderungen des Blauen Engel,
Einstufung DIN  EN ISO 10874  Klasse 34 (gewerblicher
Bereich, sehr starke Beanspruchung),
antistatisch, Aufladungsspannung im Begehversuch gemäß
DIN EN 1815  max. 2 kV,
Trittschallverbesserungsmaß  EN ISO 10140-3 / EN ISO
717-2  ca. 5 dB,
geeignet für Stuhlrollen DIN EN 12529 Typ W,
Brandverhaltensklasse DIN EN 13501-1  Cfl-s1,
brandtoxikologisch unbedenklich,
Bewertungsgruppe Rutschgefahr R 9 gemäß BGR 181,
beständig gegen Öle, Fette und Zigarettenglut,
Art der Nutzung  geeignet für Warmwasser-
Fußbodenheizung,

Dicke 2,5 mm,
in Bahnen, Bahnenbreite 200 cm,
Oberfläche glatt, einfarbige Flächenwirkung, feine
Musterung, Betonoptik,
Wegen Farbkonzept Farbton nach NCS-Farbcode .......,NCS
Farbcode des Belages eintragen

auf vollflächig gespachtelten Untergrund kleben,
Belag, Hersteller/Typ
 'Forbo Marmoleum Concrete 2,5 mm' oder gleichwertig,
Belag, Hersteller/Typ

'......................................................
'
vom Bieter einzutragen,
Klebstoff, Hersteller/Typ
'geeigneter Linoleum Dispersionsklebstoff nach
Herstellerangabe',
Klebstoff, Hersteller/Typ
'...............'
vom Bieter einzutragen.
Abrechnungseinheit: m²
Verfugen des Bodenbelages aus Linoleum,
Bahnenbreite 200 cm, mit Schmelzdraht, dem Bodenbelag
angepasst,

Hersteller / Typ
 'Forbo Marmoweld' oder gleichwertig,
Hersteller / Typ
 '...............'
vom Bieter einzutragen.
Abrechnungseinheit: m
Menge: 0,000 m2

**1.2.7 Graphic 2,5mm**
Bodenbelag aus Linoleum DIN EN ISO 24011, mit
werkseitiger Oberflächenvergütung,
Topshield Pro, in mehreren Schichten aufgetragen und
mehrfach ausgehärtet,
CO2 - neutrale Herstellung Cradle to Gate,
entspricht den Anforderungen des Blauen Engel,
Einstufung DIN  EN ISO 10874  Klasse 34 (gewerblicher
Bereich, sehr starke Beanspruchung),
antistatisch, Aufladungsspannung im Begehversuch gemäß
DIN EN 1815  max. 2 kV,
Trittschallverbesserungsmaß  EN ISO 10140-3 / EN ISO
717-2  ca. 5 dB,
geeignet für Stuhlrollen DIN EN 12529 Typ W,
Brandverhaltensklasse DIN EN 13501-1  Cfl-s1,
brandtoxikologisch unbedenklich,
Bewertungsgruppe Rutschgefahr R 9 gemäß BGR 181,
beständig gegen Öle, Fette und Zigarettenglut,
Art der Nutzung  geeignet für Warmwasser-
Fußbodenheizung,

Dicke 2,5 mm,
in Bahnen, Bahnenbreite 200 cm,
Oberfläche glatt, gesprenkelt, klare Kontraste in
Schwarz, Weiß und Grau,
Wegen Farbkonzept Farbton nach NCS-Farbcode .......,NCS
Farbcode des Belages eintragen
Wegen Beleuchtungskonzept geforderter
Lichtreflexionswert  ......, Angabe LRW des
Bodenbelages

auf vollflächig gespachtelten Untergrund kleben,
Belag, Hersteller/Typ
 'Forbo Marmoleum Graphic 2,5 mm' oder gleichwertig,
Belag, Hersteller/Typ

'......................................................
'
vom Bieter einzutragen,
Klebstoff, Hersteller/Typ
'geeigneter Linoleum Dispersionsklebstoff nach
Herstellerangabe',
Klebstoff, Hersteller/Typ
'...............'
vom Bieter einzutragen.
Abrechnungseinheit: m²
Verfugen des Bodenbelages aus Linoleum,
Bahnenbreite 200 cm, mit Schmelzdraht, dem Bodenbelag
angepasst,

Hersteller / Typ
 'Forbo Marmoweld' oder gleichwertig,
Hersteller / Typ
 '...............'
vom Bieter einzutragen.
Abrechnungseinheit: m
Menge: 0,000 m2

**1.2.8 Piano 2,5mm**
Bodenbelag aus Linoleum DIN EN ISO 24011, mit
werkseitiger Oberflächenvergütung,
Topshield Pro, in mehreren Schichten aufgetragen und
mehrfach ausgehärtet,
CO2 - neutrale Herstellung Cradle to Gate,
entspricht den Anforderungen des Blauen Engel,
Einstufung DIN  EN ISO 10874  Klasse 34 (gewerblicher
Bereich, sehr starke Beanspruchung),
antistatisch, Aufladungsspannung im Begehversuch gemäß
DIN EN 1815  max. 2 kV,
Trittschallverbesserungsmaß  EN ISO 10140-3 / EN ISO
717-2  ca. 5 dB,
geeignet für Stuhlrollen DIN EN 12529 Typ W,
Brandverhaltensklasse DIN EN 13501-1  Cfl-s1,
brandtoxikologisch unbedenklich,
Bewertungsgruppe Rutschgefahr R 9 gemäß BGR 181,
beständig gegen Öle, Fette und Zigarettenglut,
Art der Nutzung  geeignet für Warmwasser-
Fußbodenheizung,

Dicke 2,5 mm,
in Bahnen, Bahnenbreite 200 cm,
Oberfläche glatt, einfarbige Flächenwirkung,
Wegen Farbkonzept Farbton nach NCS-Farbcode .......,NCS
Farbcode des Belages eintragen
Wegen Beleuchtungskonzept geforderter
Lichtreflexionswert  ......, Angabe LRW des
Bodenbelages

auf vollflächig gespachtelten Untergrund kleben,
Belag, Hersteller/Typ
 'Forbo Marmoleum Piano 2,5 mm' oder gleichwertig,
Belag, Hersteller/Typ

'......................................................
'
vom Bieter einzutragen,
Klebstoff, Hersteller/Typ
'geeigneter Linoleum Dispersionsklebstoff nach
Herstellerangabe',
Klebstoff, Hersteller/Typ
'...............'
vom Bieter einzutragen.
Abrechnungseinheit: m²
Verfugen des Bodenbelages aus Linoleum,
Bahnenbreite 200 cm, mit Schmelzdraht, dem Bodenbelag
angepasst,

Hersteller / Typ
 'Forbo Schmelzdraht' oder gleichwertig,
Hersteller / Typ
 '...............'
vom Bieter einzutragen.
Abrechnungseinheit: m
Menge: 0,000 m2

**1.2.9 Striato 2,5 mm**
Bodenbelag aus Linoleum DIN EN ISO 24011, mit
werkseitiger Oberflächenvergütung,
Topshield Pro, in mehreren Schichten aufgetragen und
mehrfach ausgehärtet,
CO2 - neutrale Herstellung Cradle to Gate,
entspricht den Anforderungen des Blauen Engel,
Einstufung DIN  EN ISO 10874  Klasse 34 (gewerblicher
Bereich, sehr starke Beanspruchung),
antistatisch, Aufladungsspannung im Begehversuch gemäß
DIN EN 1815  max. 2 kV,
Trittschallverbesserungsmaß  EN ISO 10140-3 / EN ISO
717-2  ca. 5 dB,
geeignet für Stuhlrollen DIN EN 12529 Typ W,
Brandverhaltensklasse DIN EN 13501-1  Cfl-s1,
brandtoxikologisch unbedenklich,
Bewertungsgruppe Rutschgefahr R 9 gemäß BGR 181,
beständig gegen Öle, Fette und Zigarettenglut,
Art der Nutzung  geeignet für Warmwasser-
Fußbodenheizung,

Dicke 2,5 mm,
in Bahnen, Bahnenbreite 200 cm,
Oberfläche glatt, jaspiert,
Wegen Farbkonzept Farbton nach NCS-Farbcode .......,NCS
Farbcode des Belages eintragen
Wegen Beleuchtungskonzept geforderter
Lichtreflexionswert  ......, Angabe LRW des
Bodenbelages

auf vollflächig gespachtelten Untergrund kleben,
Belag, Hersteller/Typ
 'Forbo Marmoleum Striato 2,5 mm' oder gleichwertig,
Belag, Hersteller/Typ

'......................................................
'
vom Bieter einzutragen,
Klebstoff, Hersteller/Typ
'geeigneter Linoleum Dispersionsklebstoff nach
Herstellerangabe',
Klebstoff, Hersteller/Typ
'...............'
vom Bieter einzutragen.
Abrechnungseinheit: m²
Verfugen des Bodenbelages aus Linoleum,
Bahnenbreite 200 cm, mit Schmelzdraht, dem Bodenbelag
angepasst,

Hersteller / Typ
 'Forbo Marmoweld' oder gleichwertig,
Hersteller / Typ
 '...............'
vom Bieter einzutragen.
Abrechnungseinheit: m
Menge: 0,000 m2

**1.2.12 Marmoleum Cocoa 2,5 mm**
Bodenbelag aus Linoleum DIN EN ISO 24011, mit
werkseitiger Oberflächenvergütung,

Topshield Pro, in mehreren Schichten aufgetragen und
mehrfach ausgehärtet, renovierbar, keine zusätzliche
Einpflege während der Nutzungszeit notwendig,

Wegen Planung eines nachhaltigen Gebäudes: Zum
Vergleich mit anderen Bauprodukten müssen die
Umweltdaten des Bodenbelages für den gesamten
Lebenszyklus mittels gültiger EPD nachgewiesen werden,

CO2 - neutrales Bauprodukt Cradle to Use, klimapositive
Herstellung -0,663 kg/m², Transport zur Baustelle und
Verlegung ohne Kompensation, klimapositiver
Lebenszyklus 1Y von -0,22 kg/m²,

Kreislaufwirtschaftsanforderung zur Reduzierung des
Rohstoffbedarfes von Bauprodukten: Der Hersteller des
gelieferten Bodenbelages verpflichtet sich, bei
Objekten ab 1000 m², die bei der Verlegung anfallenden
Verschnittreste zurückzunehmen, um diese im Rahmen des
werkseigenen Rücknahme-Programms zum Umweltschutz zu
recyceln und diese als Rohstoff bei der Herstellung
neuer Beläge wiederzuverwerten.

Die Rücknahme erfolgt in Abstimmung mit dem jeweils
beauftragten Verlegebetrieb.

Einstufung DIN EN ISO 10874  Klasse 34 (gewerblicher
Bereich, sehr starke Beanspruchung),
antistatisch, Aufladungsspannung im Begehversuch gemäß
DIN EN 1815  max. 2 kV,
Trittschallverbesserungsmaß  EN ISO 10140-3 / EN ISO
717-2  ca. 5 dB,
geeignet für Stuhlrollen DIN EN 12529 Typ W,
Brandverhaltensklasse DIN EN 13501-1  Cfl-s1,
brandtoxikologisch unbedenklich,

Bewertungsgruppe Rutschgefahr R 10 gemäß BGR 181,

beständig gegen Öle, Fette und Zigarettenglut,
Art der Nutzung  geeignet für Warmwasser-
Fußbodenheizung,

Dicke 2,5 mm,
in Bahnen, Bahnenbreite 200 cm,
Oberfläche mit taktilen Nuancen, gesprenkelt,

Musterung durch Einsatz von Kakaoschalengranulat in der
gesamten Linoleummasse,
mindestens 16 Farben in der Standardkollektion.

Wegen Farbkonzept Farbton nach NCS-Farbcode .......,
NCS Farbcode des Belages eintragen
Wegen Beleuchtungskonzept geforderter
Lichtreflexionswert  ......,  Angabe LRW des
Bodenbelages

auf vollflächig gespachtelten Untergrund kleben,
Belag, Hersteller/Typ
'Forbo Marmoleum Cocoa 2,5 mm' oder gleichwertig,
Belag, Hersteller/Typ

'......................................................
'
vom Bieter einzutragen,
Klebstoff, Hersteller/Typ
'Forbo Eurocol 611 Linoleum Dispersionsklebstoff', oder
gleichwertig,
Klebstoff, Hersteller/Typ
'...............'
vom Bieter einzutragen.
Abrechnungseinheit: m²

Aus optischen Gründen Bodenbelag unverfugt verlegen,
Bei Bedarf: Verfugen des Bodenbelages aus Linoleum,
Bahnenbreite 200 cm, mit Schmelzdraht, dem Bodenbelag
angepasst,

Hersteller / Typ
'Forbo Marmoweld' oder gleichwertig,
Hersteller / Typ
 '...............'
vom Bieter einzutragen.
Abrechnungseinheit: m
Menge: 0,000 m2

**1.2.13 Slate 2,5mm**
Bodenbelag aus Linoleum DIN EN ISO 24011, mit
werkseitiger Oberflächenvergütung,
Topshield Pro, in mehreren Schichten aufgetragen und
mehrfach ausgehärtet,
CO2 - neutrale Herstellung Cradle to Gate,
entspricht den Anforderungen des Blauen Engel,
Einstufung DIN  EN ISO 10874  Klasse 34 (gewerblicher
Bereich, sehr starke Beanspruchung),
antistatisch, Aufladungsspannung im Begehversuch gemäß
DIN EN 1815  max. 2 kV,
Trittschallverbesserungsmaß  EN ISO 10140-3 / EN ISO
717-2  ca. 5 dB,
geeignet für Stuhlrollen DIN EN 12529 Typ W,
Brandverhaltensklasse DIN EN 13501-1  Cfl-s1,
brandtoxikologisch unbedenklich,
Bewertungsgruppe Rutschgefahr R 10 gemäß BGR 181,
beständig gegen Öle, Fette und Zigarettenglut,
Art der Nutzung  geeignet für Warmwasser-
Fußbodenheizung,

Dicke 2,5 mm,
in Bahnen, Bahnenbreite 200 cm,
Oberfläche geprägt, einfarbig, Schieferoptik,
Wegen Farbkonzept Farbton nach NCS-Farbcode .......,NCS
Farbcode des Belages eintragen
Wegen Beleuchtungskonzept geforderter
Lichtreflexionswert  ......, Angabe LRW des
Bodenbelages

auf vollflächig gespachtelten Untergrund kleben,
Belag, Hersteller/Typ
 'Forbo Marmoleum Slate 2,5 mm' oder gleichwertig,
Belag, Hersteller/Typ

'......................................................
'
vom Bieter einzutragen,
Klebstoff, Hersteller/Typ
'geeigneter Linoleum Dispersionsklebstoff nach
Herstellerangabe' oder gleichwertig,
Klebstoff, Hersteller/Typ
'...............'
vom Bieter einzutragen.
Abrechnungseinheit: m²
Menge: 0,000 m2

**1.2.14 Splash 2,5 mm**
Bodenbelag aus Linoleum DIN EN ISO 24011, mit
werkseitiger Oberflächenvergütung,
Topshield Pro, in mehreren Schichten aufgetragen und
mehrfach ausgehärtet,
CO2 - neutrale Herstellung Cradle to Gate,
entspricht den Anforderungen des Blauen Engel,
Einstufung DIN  EN ISO 10874  Klasse 34 (gewerblicher
Bereich, sehr starke Beanspruchung),
antistatisch, Aufladungsspannung im Begehversuch gemäß
DIN EN 1815  max. 2 kV,
Trittschallverbesserungsmaß  EN ISO 10140-3 / EN ISO
717-2  ca. 5 dB,
geeignet für Stuhlrollen DIN EN 12529 Typ W,
Brandverhaltensklasse DIN EN 13501-1  Cfl-s1,
brandtoxikologisch unbedenklich,
Bewertungsgruppe Rutschgefahr R 9 gemäß BGR 181,
beständig gegen Öle, Fette und Zigarettenglut,
Art der Nutzung  geeignet für Warmwasser-
Fußbodenheizung,

Dicke 2,5 mm,
in Bahnen, Bahnenbreite 200 cm,
Oberfläche glatt, marmoriert,
Musterung besteht aus bis zu 6 Einzelfarben, mit
Farbeffekten auf hellgrauem Grund,
Wegen Farbkonzept Farbton nach NCS-Farbcode .......,NCS
Farbcode des Belages eintragen
Wegen Beleuchtungskonzept geforderter
Lichtreflexionswert  ......, Angabe LRW des
Bodenbelages

auf vollflächig gespachtelten Untergrund kleben,
Belag, Hersteller/Typ
 'Forbo Marmoleum Splash 2,5 mm' oder gleichwertig,
Belag, Hersteller/Typ

'......................................................
'
vom Bieter einzutragen,
Klebstoff, Hersteller/Typ
'geeigneter Linoleum Dispersionsklebstoff nach
Herstellerangabe',
Klebstoff, Hersteller/Typ
'...............'
vom Bieter einzutragen.
Abrechnungseinheit: m²
Verfugen des Bodenbelages aus Linoleum,
Bahnenbreite 200 cm, mit Schmelzdraht, dem Bodenbelag
angepasst,

Hersteller / Typ
 'Forbo Marmoweld' oder gleichwertig,
Hersteller / Typ
 '...............'
vom Bieter einzutragen.
Abrechnungseinheit: m

**1.2.15 Terra 2,5 mm**
Bodenbelag aus Linoleum DIN EN ISO 24011, mit
werkseitiger Oberflächenvergütung,
Topshield Pro, in mehreren Schichten aufgetragen und
mehrfach ausgehärtet,
CO2 - neutrale Herstellung Cradle to Gate,
entspricht den Anforderungen des Blauen Engel,
Einstufung DIN  EN ISO 10874  Klasse 34 (gewerblicher
Bereich, sehr starke Beanspruchung),
antistatisch, Aufladungsspannung im Begehversuch gemäß
DIN EN 1815  max. 2 kV,
Trittschallverbesserungsmaß  EN ISO 10140-3 / EN ISO
717-2  ca. 5 dB,
geeignet für Stuhlrollen DIN EN 12529 Typ W,
Brandverhaltensklasse DIN EN 13501-1  Cfl-s1,
brandtoxikologisch unbedenklich,
Bewertungsgruppe Rutschgefahr R 9 gemäß BGR 181,
beständig gegen Öle, Fette und Zigarettenglut,
Art der Nutzung  geeignet für Warmwasser-
Fußbodenheizung,

Dicke 2,5 mm,
in Bahnen, Bahnenbreite 200 cm,
Oberfläche glatt, marmoriert,
kleinformatige, kompakte und kontrastreiche Struktur,
Wegen Farbkonzept Farbton nach NCS-Farbcode .......,NCS
Farbcode des Belages eintragen
Wegen Beleuchtungskonzept geforderter
Lichtreflexionswert  ......, Angabe LRW des
Bodenbelages

auf vollflächig gespachtelten Untergrund kleben,
Belag, Hersteller/Typ
 'Forbo Marmoleum Terra 2,5 mm' oder gleichwertig,
Belag, Hersteller/Typ

'......................................................
'
vom Bieter einzutragen,
Klebstoff, Hersteller/Typ
'geeigneter Linoleum Dispersionsklebstoff nach
Herstellerangabe',
Klebstoff, Hersteller/Typ
'...............'
vom Bieter einzutragen.
Abrechnungseinheit: m²
Verfugen des Bodenbelages aus Linoleum,
Bahnenbreite 200 cm, mit Schmelzdraht, dem Bodenbelag
angepasst,

Hersteller / Typ
 'Forbo Marmoweld' oder gleichwertig,
Hersteller / Typ
 '...............'
vom Bieter einzutragen.
Abrechnungseinheit: m

**1.2.16 Marmoleum Soul Origin 2,5mm**
Bodenbelag aus Linoleum DIN EN ISO 24011, mit
werkseitiger Oberflächenvergütung, pigmentfrei,
Topshield Pro, in mehreren Schichten aufgetragen und
mehrfach ausgehärtet, renovierbar, keine zusätzliche
Einpflege während der Nutzungszeit notwendig,
Wegen Planung eines nachhaltigen Gebäudes: Zum
Vergleich mit anderen Bauprodukten müssen die
Umweltdaten des Bodenbelages für den gesamten
Lebenszyklus mittels gültiger EPD nachgewiesen werden,
CO2 - neutrales Bauprodukt Cradle to Use, klimapositive
Herstellung -1,9 kg/m², Transport zur Baustelle und
Verlegung ohne Kompensation,
Kreislaufwirtschaftsanforderung zur Reduzierung des
Rohstoffbedarfes von Bauprodukten: Der Hersteller des
gelieferten Bodenbelages verpflichtet sich, bei
Objekten ab 1000 m², die bei der Verlegung anfallenden
Verschnittreste zurückzunehmen, um diese im Rahmen des
werkseigenen Rücknahme-Programms zum Umweltschutz zu
recyceln und diese als Rohstoff bei der Herstellung
neuer Beläge wiederzuverwerten.
Die Rücknahme erfolgt in Abstimmung mit dem jeweils
beauftragten Verlegebetrieb.

Einstufung DIN EN ISO 10874  Klasse 34 (gewerblicher
Bereich, sehr starke Beanspruchung),
antistatisch, Aufladungsspannung im Begehversuch gemäß
DIN EN 1815  max. 2 kV,
Trittschallverbesserungsmaß  EN ISO 10140-3 / EN ISO
717-2  ca. 5 dB,
geeignet für Stuhlrollen DIN EN 12529 Typ W,
Brandverhaltensklasse DIN EN 13501-1  Cfl-s1,
brandtoxikologisch unbedenklich,
Bewertungsgruppe Rutschgefahr R 9 gemäß BGR 181,
beständig gegen Öle, Fette und Zigarettenglut,
Art der Nutzung  geeignet für Warmwasser-
Fußbodenheizung,
Dicke 2,5 mm,
in Bahnen, Bahnenbreite 200 cm,
Oberfläche glatt, einzigartige, lebendige Oberfläche,
Die Farbgebung des pigmentfreien Marmoleum Soul wird
von den biobasierten Rohstoffen definiert,
das bedeutet, dass die damit erstellten Produkte von
einem zum anderen variieren.

auf vollflächig gespachtelten Untergrund kleben,
Belag, Hersteller/Typ
'Forbo Marmoleum Soul Origin 2,5 mm' oder gleichwertig,
Belag, Hersteller/Typ

'......................................................
'
vom Bieter einzutragen,
Klebstoff, Hersteller/Typ
'Forbo Eurocol 611 Linoleum Dispersionsklebstoff', oder
gleichwertig,
Klebstoff, Hersteller/Typ
'...............'
vom Bieter einzutragen.
Abrechnungseinheit: m²
Aus optischen Gründen Bodenbelag unverfugt verlegen,
Bei Bedarf: Verfugen des Bodenbelages aus Linoleum,
Bahnenbreite 200 cm, mit Schmelzdraht, dem Bodenbelag
angepasst,

Hersteller / Typ
'Forbo Marmoweld' oder gleichwertig,
Hersteller / Typ
 '...............'
vom Bieter einzutragen.
Abrechnungseinheit: m
Menge: 0,000 m2

**1.2.17 Marmoleum Soul pigmentiert 2,5mm**
Bodenbelag aus Linoleum DIN EN ISO 24011, mit
werkseitiger Oberflächenvergütung, gering pigmentiert,
Topshield Pro, in mehreren Schichten aufgetragen und
mehrfach ausgehärtet, renovierbar, keine zusätzliche
Einpflege während der Nutzungszeit notwendig,
Wegen Planung eines nachhaltigen Gebäudes: Zum
Vergleich mit anderen Bauprodukten müssen die
Umweltdaten des Bodenbelages für den gesamten
Lebenszyklus mittels gültiger EPD nachgewiesen werden,
CO2 - neutrales Bauprodukt Cradle to Use, klimapositive
Herstellung -1,68 kg/m², Transport zur Baustelle und
Verlegung ohne Kompensation,
Kreislaufwirtschaftsanforderung zur Reduzierung des
Rohstoffbedarfes von Bauprodukten: Der Hersteller des
gelieferten Bodenbelages verpflichtet sich, bei
Objekten ab 1000 m², die bei der Verlegung anfallenden
Verschnittreste zurückzunehmen, um diese im Rahmen des
werkseigenen Rücknahme-Programms zum Umweltschutz zu
recyceln und diese als Rohstoff bei der Herstellung
neuer Beläge wiederzuverwerten.
Die Rücknahme erfolgt in Abstimmung mit dem jeweils
beauftragten Verlegebetrieb.

Einstufung DIN EN ISO 10874  Klasse 34 (gewerblicher
Bereich, sehr starke Beanspruchung),
antistatisch, Aufladungsspannung im Begehversuch gemäß
DIN EN 1815  max. 2 kV,
Trittschallverbesserungsmaß  EN ISO 10140-3 / EN ISO
717-2  ca. 5 dB,
geeignet für Stuhlrollen DIN EN 12529 Typ W,
Brandverhaltensklasse DIN EN 13501-1  Cfl-s1,
brandtoxikologisch unbedenklich,
Bewertungsgruppe Rutschgefahr R 9 gemäß BGR 181,
beständig gegen Öle, Fette und Zigarettenglut,
Art der Nutzung  geeignet für Warmwasser-
Fußbodenheizung,
Dicke 2,5 mm,
in Bahnen, Bahnenbreite 200 cm,
Oberfläche glatt, einzigartige, lebendige Oberfläche,
Wegen Farbkonzept Farbton nach NCS-Farbcode .......,
NCS Farbcode des Belages eintragen
Wegen Beleuchtungskonzept geforderter
Lichtreflexionswert  ......,  Angabe LRW des
Bodenbelages
auf vollflächig gespachtelten Untergrund kleben,
Belag, Hersteller/Typ
'Forbo Marmoleum Soul 2,5 mm' oder gleichwertig,
Belag, Hersteller/Typ

'......................................................
'
vom Bieter einzutragen,
Klebstoff, Hersteller/Typ
'Forbo Eurocol 611 Linoleum Dispersionsklebstoff', oder
gleichwertig,
Klebstoff, Hersteller/Typ
'...............'
vom Bieter einzutragen.
Abrechnungseinheit: m²
Aus optischen Gründen Bodenbelag unverfugt verlegen,
Bei Bedarf: Verfugen des Bodenbelages aus Linoleum,
Bahnenbreite 200 cm, mit Schmelzdraht, dem Bodenbelag
angepasst,

Hersteller / Typ
'Forbo Marmoweld' oder gleichwertig,
Hersteller / Typ
 '...............'
vom Bieter einzutragen.
Abrechnungseinheit: m
Menge: 0,000 m2

#### Bereich 1.3 Bodenbelag Linoleum 3,2 mm

**1.3.1 Marmoleum Real 3,2mm**
Bodenbelag aus Linoleum DIN EN ISO 24011, mit
werkseitiger Oberflächenvergütung,
Topshield Pro, in mehreren Schichten aufgetragen und
mehrfach ausgehärtet,
CO2 - neutrale Herstellung Cradle to Gate,
entspricht den Anforderungen des Blauen Engel,
Einstufung DIN  EN ISO 10874  Klasse 34 (gewerblicher
Bereich, sehr starke Beanspruchung),
antistatisch, Aufladungsspannung im Begehversuch gemäß
DIN EN 1815  max. 2 kV,
Trittschallverbesserungsmaß  EN ISO 10140-3 / EN ISO
717-2  ca. 6 dB,
geeignet für Stuhlrollen DIN EN 12529 Typ W,
Brandverhaltensklasse DIN EN 13501-1  Cfl-s1,
brandtoxikologisch unbedenklich,
Bewertungsgruppe Rutschgefahr R 9 gemäß BGR 181,
beständig gegen Öle, Fette und Zigarettenglut,
Art der Nutzung  geeignet für Warmwasser-
Fußbodenheizung,

Dicke 3,2 mm,
in Bahnen, Bahnenbreite 200 cm,
Oberfläche glatt, marmoriert,
Musterung besteht aus 2 bis 5 Einzelfarben,
Wegen Farbkonzept Farbton nach NCS-Farbcode .......,NCS
Farbcode des Belages eintragen
Wegen Beleuchtungskonzept geforderter
Lichtreflexionswert  ......, Angabe LRW des
Bodenbelages

auf vollflächig gespachtelten Untergrund kleben,
Belag, Hersteller/Typ
 'Forbo Marmoleum Real 3,2 mm' oder gleichwertig,
Belag, Hersteller/Typ

'......................................................
'
vom Bieter einzutragen,
Klebstoff, Hersteller/Typ
'geeigneter Linoleum Dispersionsklebstoff nach
Herstellerangabe',
Klebstoff, Hersteller/Typ
'...............'
vom Bieter einzutragen.
Abrechnungseinheit: m²
Verfugen des Bodenbelages aus Linoleum,
Bahnenbreite 200 cm, mit Schmelzdraht, dem Bodenbelag
angepasst,

Hersteller / Typ
 'Forbo Marmoweld' oder gleichwertig,
Hersteller / Typ
 '...............'
vom Bieter einzutragen.
Abrechnungseinheit: m
Menge: 0,000 m2

USt %: 19,00
